# Brandschutzsanierung GZD Berlin
Angebotsaufforderung (GAEB DA XML 3.3, DA83)
Projekt: VOEK-072-26
Währung: EUR
Auftraggeber: BUNDESANSALT FÜR IMMOBILENAUFGABEN, - ANSTALT DES ÖFFENTLICHEN RECHTS -, ELLERSTRASSE 56, 53119 BONN, BUNDESREPUBLIK DEUTSCHLAND, Telefon 0228 37787-0, E-Mail INFO@BUNDESIMMOBILIEN.DE; DV-Nummer: GRE
Erstellt mit: GXML Toolbox V3.3 R20230829, iTWO_64 V24.0.667, 13.03.2026

## Titelblatt
O BJEKT:  Grellstr. 18, 24 in 10409 Berlin, Haus 2
  Leistung: Brandschutzsanierung Generalzolldirektion Berlin

VERGABENUMMER:  VOEK 072-26

LEISTUNGSBESCHREIBUNG MIT LEISTUNGSVERZEICHNIS

LEISTUNGEN:  Los 1 Schadstoffsanierung

BIETER:

  NAME (FIRMENSTEMPEL), ADRESSE, TEL.

AUFTRAGGEBERIN  BUNDESANSTALT FÜR IMMOBILIENAUFGABEN
  DIREKTION Berlin Sparte FM
  Fasanenstr. 87
  10623 Berlin

VERDINGUNGSSTELLE  BUNDESANSTALT FÜR IMMOBILIENAUFGABEN
  STABSBEREICH EINKAUF, ABT. 1, VERDINGUNG
  FASANENSTRAßE 87, 10623 BERLIN

## Zusätzliche technische Vertragsbedingungen
Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1.  Projektbezogene Vorbemerkungen

Die im Folgenden genannten §§ beziehen sich auf die Vertragsbedingungen für die Ausführung von Bauleistungen (VOB/B) Auftraggeberin ist die Bundesanstalt für Immobilienaufgaben (BImA - im Weiteren auch AG genannt).

1.1.  Allgemeines

1.1.1.  Kenntnis der örtlichen Gegebenheiten:
Der AN bestätigt mit Abgabe des Angebotes,dass er sich über Art und Umfang von Lieferungen und Leistungen volle Klarheit durch Einsichtnahme in sämtliche Dokumente und mögliche Rückfragen vor Angebotsabgabe verschafft hat.
Es wird zum Erhalt der Ortskenntnis empfohlen, den Baustellenbereich vor Angebotserstellung zu besichtigen. Einwendungen des Bieters wegen Unkenntnis nach Abgabe des Angebotes oder nach erfolgter Auftragserteilung sind ausgeschlossen.
Es besteht die Möglichkeit, dass sich der Bieter vor Angebotsabgabe ein Bild über die örtlichen Verhältnisse macht. Zur Vorbesichtigung bitte beim örtlichen Hausmeister Herr Koppe einen Termin unter der Telefonnummer +49 152 04 69 54 02, E-Mail: stephan.koppe@bundesimmobilien.de vereinbaren.
Während der Besichtigung werden keine Fragen beantwortet. Diese sind unter Verwendung des Formblattes "Frage-Antwort" über die e-Vergabeplattform einzureichen.

1.1.2.  Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3.  Arbeitszeiten, Unfallverhütung:
Die Arbeitszeit ist auf die gesetzlichen Bestimmungen für Wohngebiete abzustimmen. Zu keinem Zeitpunkt dürfen die auszuführenden Arbeiten eine Unfallgefahr für die Umwelt und die sich im Umfeld aufhaltenden Menschen werden. Lärmverursachende Arbeiten dürfen nur in der Zeit von 7.00 bis 10.00 Uhr ausgeführt werden.

1.1.4.  Produktangaben:

Sämtliche in den Leistungsbeschreibungen enthaltenen Hersteller- und Produktangaben sind Leitfabrikate und dienen der Beschreibung der Leistung in Bezug auf die qualitativen und gestalterischen Eigenschaften sowie den erwarteten Produktstandards. Bei anderen vom Bieter gewählten Produkten ist deren Gleichwertigkeit mit den beschriebenen zu gewährleisten.
Es sei denn, es wird in einer Einzelposition ausdrücklich anders verlangt.

1.2.  Baubeschreibung
Im Haus 2 in der Grellstraße 18 in 10409 Berlin wurde während einer Brandverhütungsschau ein Mangelstand detektiert. Nach Erneuerung des Brandschutzkonzeptes sind diese Mängel brandschutztechnisch gemäß Brandschutzkonzept zu sanieren und zu beseitigen. Das beinhaltet insbesondere den Um- und Neubau brandschutzrelevanter Türanlagen, das fachgerechte Verschließen von TGA-Medien durchdringende Wand- und Deckenbereiche sowie die Ertüchtigung von Bauteilen gemäß Vorgabe Brandschutzkonzept. Bei der Ausführung der Maßnahmen ist mit Schadstoffen zu rechnen und gemäß den einschlägigen TRGS-Richtlinien (insbesondere TRGS 521) zu verfahren.

1.2.1.  Allg. Angaben zur Bauaufgabe:
Das Haus 2 in der Grellstraße 18, Ecke Gubitzstraße in 10409 Berlin, ein klassisches Büro- und Verwaltungsgebäude mit Schulungsräumlichkeiten im EG, ist ein 6-geschossiger Massivbau aus den 1980er Jahren mit Flachdach. Nutzer des Hauses 2 sind der Zoll sowie die Bundesforstbehörde und gehört zu den Liegenschaften der BImA.

1.2.2.  Allg. Angaben zur Baustelle:
Die Zufahrt auf das Zollgelände der Grellstraße 18, 24 in 10409 Berlin erfolgt aus der Grellstraße und ist ohne Einschränkung möglich. Geringe Parkmöglichkeiten befinden sich auf dem Gelände. siehe Be-Plan
Auf der gesamten Baustelle herrscht striktes Rauchverbot. Der Verzehr alkoholhaltiger Getränke und Lebensmittel ist verboten. Festgestellte Verstöße gegen das Betäubungsmittelgesetz (BtMG) werden zur Anzeige gebracht.

1.3.  Allg. Baustelleinrichtung (BE), Gerüste, Medienversorgung

1.3.1.  Allg. Baustelleinrichtung (BE):
Der Aufenthalt auf den nicht unmittelbar zur Baumaßnahme angrenzenden Grünflächen ist nicht gestattet.
Gemäß BE-Plan werden Parkmöglichkeiten und Aufstellflächen für KFZ und Container sowie Lagerbereiche auf dem Zollgelände ausgewiesen. Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2.  Gerüste, weitere Hinweise zur Kalkulation:
Auf-, Abbau und Vorhaltung von Arbeits- und Schutzgerüsten, auch wenn die Höhe der Arbeitsbühne mehr als  2.00 m beträgt. Ab einer Höhe von 2,00 m über OKFF wird der Einsatz von fahrbaren Arbeitsbühnen oder Rollgerüsten empfohlen.
Vorkehrungen gegen Verschmutzungen und Beschädigungen an Bauteilen und Einrichtungen jeder Art (z.B. Schutzlacke und Klebefolien für vorübergehenden Oberflächenschutz; es muss sichergestellt sein, dass sich die Schutzbeschichtungen restlos entfernen lassen).
Das Reinigen der Bauteile, die durch Arbeiten des Auftragnehmers verschmutzt worden sind, oder entsprechende Vorbeugungsmaßnahmen.
Sicherungsmaßnahmen gegen unbefugtes Betreten des Arbeitsbereiches sowie Sicherungsmaßnahmen für arbeitszeitlich oder technologisch bedingte Unterbrechungen der eigenen Arbeiten.
Werkseitig angebrachte Schutzvorrichtungen vor Beschädigungen sind nach Absprache mit dem Auftraggeber nicht zu entfernen.
Werden vom Auftraggeber Schutzvorrichtungen gefordert für den Zeitraum zwischen der Abnahme der Leistung und der Gesamtfertigstellung des Bauwerks, so ist das eine besondere Leistung.
Das Weiterrücken fahrbarer Gerüste gilt im Zuge des Arbeitsfortschritts für eigene und fremde Gerüste als Nebenleistung die mit dem Einheitspreise abgegolten sind, sofern das ohne Auf- und Abbau und lediglich durch erneute Abstützung möglich und zulässig ist.
Die elektrische Steuereinrichtung einschließlich der Kleinspannungsinstallation ist vom  Auftragnehmer zu erbringen und einzukalkulieren.
Vorlegen von Prüfzeugnissen und Abnahmebescheinigungen behördlicher Genehmigungen

1.3.3.  Medienversorgung:
Bauwasser- und Baustromanschluss werden bauseits gestellt.
Es sind nur die Abahmestellen gestattet die von der Objektüberwachung bekannt gegeben werden. Strom aus Steckdosen in Fluren oder Räume zu ziehen ist strikt untersagt. Für die geplante Bautzeit von 6 Wochen je Etage gibt es einen Baustromverteilerkasten am Treppenhaus 2. Dieser wird nach Fertifstellung des Geschosses in das darunter liegende Geschoss umgesetzt. Die Verbrauchskosten für die Baumaßnahme trägt der Bauherr.
Bauwasser und Baustrom darf nur für die Erbringung der auszuführenden Bauleistung verwendet werden.

2.  Vorbemerkungen zur Ausführung
Die im Folgenden genannten §§ beziehen sich auf die Vertragsbedingungen für die Ausführung von Bauleistungen (VOB/B)

2.1.  Allgemeines

2.1.1.  Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2.  Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3.  Dokumentation (zu § 4 Abs. 1 Nr. 2):
Unabhängig von den während der Bauzeit durch die Auftraggeberin oder Fachplaner abgeforderten Produktinformationen, Zulassungen, Übereinstimmungsnachweisen, bauaufsichtlichen Zulassungen oder Prüfzeugnissen ist spätestens 5 Werktage vor der Abnahme der Gesamtleistung eine Projektdokumentation mit allen Produkt- und Bauteilinformationen, Gebrauchs- und Pflegeanweisungen und wenn erforderlich ein unterschriftsreifes Wartungsangebot in 2-facher Ausfertigung im Ordner und einfach digital auf geeignetem Datenträger zu übergeben. Die Auftraggeberin behält sich das Recht auf Verweigerung der Abnahme bei Fehlen der Projektdokumentation ausdrücklich vor.
Die Aufwendungen für die Zusammenstellung sind bei der Kalkulation der Einheitspreise zu berücksichtigen, sofern diese nicht gesondert ausgewiesen sind.

2.1.4.  Abnahme (zu § 12):
Die Abnahme der vertraglich geschuldeten Leistung hat gemäß § 12 Abs. 4 Nr. 1 S. 1 VOB/B förmlich stattzufinden. Etwas anderes gilt nur, wenn die Auftraggeberin dies ausdrücklich in Textform mit dem Auftragnehmer vereinbart. Die Regelungen des § 12 Abs. 5 VOB/B bleiben hiervon unberührt."

2.1.5.  Textform:
Alle mit dem Vertrag in Zusammenhang stehenden rechtserheblichen Erklärungen müssen, um wirksam zu werden, in Textform abgegeben werden. Der Schriftform bedarf also auch jede Änderung oder Ergänzung der vertraglichen Vereinbarungen.

2.2.  Organisatorisches

2.2.1.  Ansprechpartner des AN (zu § 4 Abs. 2 Nr. 1 i.V.m. Abs. 1 Nr. 3):
Der AN hat Sorge dafür zu tragen, dass während der Ausführung seiner Leistungen er selbst oder mindestens ein deutschsprachiger von ihm für die Leitung der Ausführung bestellter Vertreter auf der Baustelle dauerhaft anwesend ist.
Der AN hat für alle erforderlichen Abstimmungen mit der Bauleitung der Auftraggeberin einen deutschsprachigen Bevollmächtigten als Bauleiter zu benennen.

2.2.2.  Besprechungsorganisation:
Nach Auftragserteilung findet eine gemeinsame Bauanlaufbesprechung unter Teilnahme aller an der Ausführung beteiligten Gewerke statt. Die Teilnahme ist für den AN Pflicht.
Es besteht die Pflicht zur Teilnahme an den vom AG durchgeführten wöchentlichen Bausitzungen.

2.2.3.  Mieterabstimmungen:
Die Bauausführungen erfolgen im vermieteten Bestand. Sämtliche für die Ausführung der Arbeiten erforderlichen Absprachen und Terminvereinbarungen mit Mietern sind rechtzeitig in Abstimmung mit der örtlichen Bauleitung der Auftraggeberin eigenverantwortlich vom AN durchzuführen und zu dokumentieren. Entsprechende Aufwendungen sind in die Einheitspreise einzukalkulieren.

2.2.4.  Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.5.  Baufristenplan
Der AN hat auf der Grundlage des ihm von der Auftraggeberin übergebenen Bauablaufplans einen Baufristenplan über seine vertraglichen Leistungen zu erstellen, anhand dessen die Einhaltung der Vertragsfristen nachgewiesen und überwacht werden kann. Die Vertragsfristen ergeben sich aus den Bauablaufplan. Die Festlegungen der Auftraggeberin, z.B. zur baufachlichen oder terminlichen Koordinierung mit den übrigen Leistungsbereichen, sind zu berücksichtigen. Bei Änderungen der Vertragsfristen oder bei erheblichen Abweichungen von sonstigen Festlegungen ist der Plan durch den AN unverzüglich zu überarbeiten.
Der Plan ist der Auftraggeberin spätestens 5 Werktage nach Aufforderung, bei Überarbeitungen unverzüglich zu übergeben.

2.2.6.  Werk- und Montagepläne, Ausführungszeichnungen des AN:
Der AN hat die von ihm zu fertigen Ausführungsunterlagen wie bspw. Werk- und Montagepläne der Auftraggeberin nach Aufforderung so rechtzeitig vor der Ausführung zu übergeben, dass mindestens ein Prüfzeitraum der Auftraggeberin von 5 Werktagen sowie der Zeitraum für die Fortschreibung der Unterlagen durch den AN von 5 Werktagen nicht unterschritten werden.
Die Vorlage des AN hat normgerecht und jeweils in 2-facher Ausfertigung sowie 1-mal digital auf
geeignetem Datenträger zu erfolgen.

2.3 Nutzung öffentlichen Straßenlandes

Ist die Nutzung von öffentlichem Straßenland für die Durchführung von Bauleistungen erforderlich, gilt das Straßen- und Wegegesetz des zuständigen Bundeslandes Berlin (StrWG ) in der jeweils aktuellen Fassung. Die Beantragung zur Sondernutzung erfolgt durch den Nutzer (AN) nach vorheriger Abstimmung mit der Auftraggeberin / Bauleitung.
Alle der Sondernutzungserlaubnis zugrunde liegenden öffentlich-rechtlichen Bedingungen, Nebenleistungen und sonstigen Auflagen sind vom Nutzer (AN) einzuhalten. Die Sondernutzungsgebühr für öffentliches Straßenland und Gehwegbereiche sind vom AN in vollem Umfang zu tragen. Vor Beginn der Nutzung ist eine gemeinsame Ortsbesichtigung mit der Genehmigungsbehörde, der Auftraggeberin und dem Nutzer (AN), zwecks Erstellung einer Zustandsniederschrift durchzuführen. Die Niederschrift ist von allen Beteiligten durch Unterschrift anzuerkennen. Später auftretende durch den AN verschuldete Schäden gehen in vollem Umfang zu Lasten des Nutzers (AN).

Die vorgenannten Bedingungen sind bei der Preisgestaltung zu berücksichtigen und werden nicht gesondert vergütet

Vorbemerkungen zum Leistungsverzeichnis
Soweit in der Leistungsbeschreibung auf Technische Spezifikationen, z.B. nationale Normen, mit denen Europäische Normen umgesetzt werden, europäische technische Bewertungen, gemeinsame technische Spezifikationen, internationale Normen, Bezug genommen wird, werden auch ohne den ausdrücklichen Zusatz: "oder gleichwertig", immer gleichwertige Technische Spezifikationen in Bezug genommen.

## Allgemeine Vorbemerkungen
Allgemeine Vorbemerkungen
1. Gebäude

Leistungsort:
Generalzolldirektion
Haus 2
Baustellenzufahrt: Grellstr. 18
10409 Berlin

2. Objektbeschreibung

Grundstück

Das Grundstück ist ein abgegrenzter Büro- und Verwaltungskomplex mit 6 Gebäuden.
Das zu sanierende Gebäude ist Haus 2.Die Zufahrt zur Baustelle zum Haus 2 erfolgt über die Grellstraße

3. Maßnahmenbeschreibung

Im Haus 2 soll Brandschutz ertüchtigt werden. Durch die Änderung von Rettungswegen müssen müssen einige Wände und Türen geändert werden.
Es handelt sich im Wesentlichen um den Einbau von Brandschutztüren, Schottungen von Wand- und Deckendurchbrüchen, Deckenergänzungen Trockenbau und Ergänzungen von Bodenbelag und Malerarbeiten nach Fertigstellung Brandschutzthemen.

Insgesamt beinhaltet die Maßnahme Arbeiten folgender Gewerke:
- Abbruch und Schadstoffsanierung
- Abbruch- und Rohbauarbeiten
- Innenausbau (Trockenbau- und Malerarbeiten)
- Bodenbelags- und Estricharbeiten
- Lüftungs und Sanitärinstallation
- Elektroinstallation

Fix- und Fertige Leistung
Alle Leistungen beinhalten die komplette Herstellung, Lieferung, Montage und Inbetriebnahme in fix- und fertiger Arbeit, einschließlich aller notwendigen Nebenleistungen, Klein- und Montageteile sowie Baustelleneinrichtungen.

4. Bauablauf/ -organisation, Samstagarbeit, Ausführungszeitraum

Der Bauablauf erfolgt geschossweise.
Die Arbeiten müssen in 6 Geschossen ausgeführt werden. Es kann daher zu Unterbrechungen in der Ausführung kommen.

Bauen im laufenden Betrieb
Die gesamten Maßnahmen finden im laufenden Betrieb statt. Darauf ist bei der Durchführung der Maßnahme Rücksicht zu nehmen. Der Büro- und Verwaltungsbetrieb darf während der Maßnahme so wenig wie möglich durch Lärm und Staub gestört oder beeinträchtigt werden.
Während der Arbeiten ist immer Folgendes zu berücksichtigen:
· keine unangemeldete Beeinträchtigung der Flucht - und Rettungswege innerhalb und außerhalb des Gebäudes
· Wahl der Arbeitsverfahren, bei denen eine Belästigung der Nutzer (Lärm, Schmutz etc.) anliegender Bereiche möglichst vermieden wird.

Arbeitszeiten / Einschränkungen
Arbeiten können Montags bis Freitags, zwischen 7:00 und 16:00 Uhr ausgeführt werden.
Die Ausführung von lärmintensive Arbeiten (z.B. Stemmarbeiten, Kernbohrungen, Fräßarbeiten, Hämmern, Putz  abschlagen o.ä.) soll zwischen 10:00 und 16:00 Uhr möglichst vermieden werden und muss vorab angekündigt und mit dem Nutzer abgestimmt werden.

Ausführungszeitraum (gesamte Maßnahme)
Ausführungsbeginn:  08.06.2026
Ausführungsende:  13.04.2027

Ausführungszeitraum 5. OG:  08.06.2026 bis 12.06.2026
Ausführungszeitraum 4. OG:  29.07.2026 bis 04.08.2026
Ausführungszeitraum 3. OG:  18.09.2026 bis 24.09.2026
Ausführungszeitraum 2. OG:  10.11.2026 bis 16.11.2026
Ausführungszeitraum 1. OG:  04.01.2027 bis 08.01.2027
Ausführungszeitraum  EG:  29.01.2027 bis 05.02.2027

Aufgrund des Bauablaufs ist für jedes Gewerk mit dazwischenliegenden zeitlichen Unterbrechungen bei der Ausführung der Leistung zu rechnen.
Siehe hierzu auch beigefügten Bauablaufplan.

Unmittelbar nach Auftragserteilung und vor Baubeginn ist der Bauleitung ein Terminplan über den vom AN selbst vorgesehene Bauablauf und dem vorgesehenen Einsatz von Personal und Geräten vorzulegen, sofern dieser vom vorgegebenen Ablaufplan abweicht. Anfangs- und Endtermine sowie notwendige Vorleistungen für andere Gewerke sind dabei jedoch zwingend einzuhalten und werden bei Beauftragung Vertragsbestandteil.

5. Zugang, Lagerflächen, BE, Materialtransporte, Bauwasser/Baustrom

Zugang / Lagerflächen / BE
Die Zufahrt und der Zugang zum Baustellen- Einrichtungsbereich und zum Gebäude erfolgt von der Grellstr. Der Baustellen- Einrichtungsbereich und Lagerfläche befindet sich auf asphaltierten Parkplatzflächen am Gebäude, welche abzuzäunen sind. Der Zugang zu den Geschossen erfolgt über Treppenhäuser und einem Personenaufzug der einen Schutz erhält. Beim Materialtransport mit dem Aufzug ist unbedingt auf die Traglast von 1.000 kg zu achten Nach Benutzung des Aufzuges für Materialtransport, ist der Aufzug direkt im Anschluss besenrein wieder herzurichten.
Lagerflächen in den Baubereichen auf den einzelnen Etagen sind nicht bzw. nur sehr begrenzt vorhanden.
In die Etagen eingebrachtes Material muss entsprechend umgehend verbaut werden. Abbruchmaterial muss ebenfalls umgehend aus den einzelnen Baubereichen abtransportiert werden.
Die maximale Deckenbelastung im Gebäude beträgt 200 Kg/m²

Sanitärräume, Aufenthalts- und Pausenräume
Während der Bauzeit können die Sanitärräume und eine Dusche im Haus 3 genutzt werden. Im gleichen Gebäude ist auch die Herrichtung eines Pausen- und Aufenthaltsraumes möglich.
Räume zur Material und Werkzeuglagerung stehen nicht zur Verfügung, können aber durch den AN ohne Anspruch auf besondere Vergütung als Nebenleistung gem. ATV/ DIN 18299 Tz. 4.1 VOB/C auf der Fläche der o.g. abgezäunten Baustelleneinrichtung, auf dem Parkplatz aufgestellt, unterhalten und wieder abtransportiert werden.

Transportwege
Im Gebäude: durch Treppenhäuser und Flure, über 5 Etagen. Etagenhöhe: ca. 4m
Weglänge von Baustelleneinrichtung auf dem Parkplatz bis:

EG Treppe 2 und Aufzug: ca. 40m
1. OG über TRH2:  ca.  55m
2. OG über TRH2:  ca.  70m
3. OG über TRH2:  ca.  85m
4. OG über TRH2:  ca. 100m
5. OG über TRH2:  ca. 115m
6. Die Weglänge in jedem Geschoss ist: nach links ca. 40 m, nach rechts ca. 10 m

Materialtransporte im Gebäude sind nur wochentags von 7:00 - 16:00 Uhr möglich und erfolgen über die Treppenhäuser.
Der im Gebäude vorhandene Personenaufzug (1.000Kg/ b = ca. 1,10m/ h = ca. 2,10m/ t = ca. 2,10m) kann, in Ausnahmefällen, nach vorheriger Absprache mit den Nutzervertretern für Materialanlieferungen, in kleinem Rahmen genutzt werden.
Flure, Treppenhäuser und Aufzüge werden gleichzeitig von den Nutzern des Gebäudes benutzt und stehen somit nicht ausschließlich für den Baustellentransport zur Verfügung.
Hierauf ist Rücksicht zu nehmen.
Alle Oberflächen im Bereich der Transportwege im Haus inkl. Aufzug sind ausreichend zu schützen.
Verschmutzungen außerhalb der abgetrennten Baustellenbereiche sind sofort restlos zu beseitigen.

Innengerüste
Gerüste für eine Arbeitshöhe (innen) bis zu 3,50m sind gem. aktueller ATV in die Leistungen, für die diese Gerüste erforderlich sind, einzurechnen (Nebenleistung).

Bauwasser/ Baustrom
Bauwasser ist aus dem Sozialbereich im EG Haus 3 zu entnahmen.

Baustromanschluss mit:
4 Anschlüsse 230 V 16A
2 Anschlüsse 230 V 32A
1 Anschluss 400 V 16 A
werden bauseits zur Verfügung gestellt.

6. Abfall- /Schuttentsorgung, Baufeldreinigung

Entsorgung und Verwertung
Die Entsorgung der Bauabfälle ist Sache des AN und hat nach
den gültigen Entsorgungsvorschriften arbeitstäglich und
fachgerecht zu erfolgen. Die Art der Entsorgung ist nachzuweisen.

Es sind ausschließlich Container mit Deckel zugelassen. Sämtliche Container bzw. Containerdeckel sind mit Ketten und Vorhängeschlössern zu sichern. Missbräuchliche Nutzung der Container durch Nachbarn, Passanten u. dgl., welche durch nicht verschlossene Container hervorgerufen werden, gehen zu Lasten des AN

Bereitstellung Verpackung, Abfalltrennung, Containergestellung, Sammlung in Containern, Konditionierung, Aufladen, Abtransport, Abladen, Transport und Entsorgungskosten sind in den Einheitspreisen enthalten.
Die Gewerbeabfallverordnung in aktueller Fassung ist zu beachten (inkl. Dokumentationspflichten des AN).

Reinigung
Die Reinigung der Baustelle und der Arbeitsbereiche hat bis zur Fertigstellung täglich zum Feierabend besenrein zu erfolgen.

Bei Nichteinhaltung der Baustellenordnung wird die Reinigung auf Kosten des Verursachers auch ohne Vorankündigung erfolgen. Die Kosten dafür werden von den Abschlagrechnungen abgezogen.
Beräumung der Baustelle nach Beendigung aller gewerkespezifischen Arbeiten, einschließlich Abfuhr und ordnungsgemäße Entsorgung von sämtlichen Abfällen sind durch den AN vorzunehmen. Nach Beendigung der Maßnahme sind alle Einrichtungen unverzüglich abzufahren. Die Arbeits- und Lagerflächen sind gereinigt zu übergeben.

7. Allgemeine Vorbemerkungen

Mitgeltende Normen und Regeln
Es gelten jeweils sämtliche fachbezogene Normen und Regeln in der zum Vertragsschluss gültigen Fassung einschließlich der Änderungen, Berichtigungen und Beiblätter.

Soweit in der Leistungsbeschreibung auf Technische Spezifikationen, z. B. nationale Normen, mit denen Europäische Normen umgesetzt werden, europäische technische Zulassungen, gemeinsame technische Spezifikationen, Internationale Normen, Bezug genommen wird, werden auch ohne den ausdrücklichen Zusatz: "oder gleichwertig", immer gleichwertige technische Spezifikationen in Bezug genommen.

Allgemeines
Der Auftragnehmer hat vor Ausführungsbeginn einen Bauleiter/ Vorarbeiter zu bestellen und zu benennen.
Der Auftragnehmer hat dafür Sorge zu tragen, dass während der Ausführung seiner Leistungen immer mindestens ein fließend deutsch sprechender Mitarbeiter seiner Firma zur Entgegennahme von Weisungen, sowie mind. ein Ersthelfer mit gültiger Ersthelferausbildung bzw. -auffrischung (gem. BG-Regel) auf der Baustelle anwesend ist.

Alle erforderlichen Unterlagen für den Arbeitsschutz sind während der Arbeiten auf der Baustelle vorzuhalten.
Zu den auf der Baustelle vorzuhaltenden Ausführungsunterlagen zählt neben den Ausführungsplänen auch eine Ausfertigung dieser Leistungsbeschreibung und der gesamten Ausführungsplanung.

Alle Leistungen sind nach den Plänen und Angaben des Architekten oder nach den vom Architekten genehmigten Zeichnungen und Verlegeplänen auszuführen.

Der Auftragnehmer ist vor Ausführung seiner Arbeiten verpflichtet, die tatsächlichen Vor-Ort-Maße mit den Maßen der Ausführungszeichnungen abzugleichen. Abweichungen sind bei der Bauleitung anzuzeigen.
Vorhandene Mängel und fachliche Fehler der Vorarbeiten - soweit diese durch Sinneswahrnehmung überprüfbar sind und die Güte der anschließenden Arbeiten beeinträchtigen können - sind der Bauleitung vor Beginn der Arbeiten schriftlich anzuzeigen.

Vor der Durchführung von Stemm-, Bohr- und Einsetzarbeiten an Böden, Wänden und Decken sind Leitungen mit einem Suchgerät zu orten.

Für die sichere Lagerung seiner Baustoffe und für die Unterbringung der Handwerker muss der Auftragnehmer selbst sorgen.Vor Ausführungsbeginn hat der Auftragnehmer mit dem Auftraggeber/ Bauleitung festzulegen, wo das zu verwendende Material auf der Baustelle gelagert werden kann, um gegenseitige Störungen der am Bau beteiligten Handwerker während der Bauausführung zu vermeiden.

Angaben zu Stoffen und Bauteilen
Holzwerkstoffe müssen das RAL-Umweltzeichen 76 haben.
Alle Materialien, Stoffe und Bauteile müssen den Verwaltungsvorschrift Beschaffung und Umwelt - VwVBU, entsprechen.

Alle in den Vorbemerkungen (Pkt. 1.-7.) genannten Umstände sind bei der Preisfindung zu berücksichtigen und es entsteht daraus kein Anspruch auf zusätzliche Vergütung über den einzukalkulierenden Mehraufwand hinaus.

Anlagen:
- Ausführungsplanung Hochbau
- Grundrisse EG - 5.OG
- BE-Plan
- Bauablaufplan
- Schadstoffkataster
- Brandschutzkonzept
- Brandschutz-Mangelverortung
- Türliste

## Zusätzliche technische Vorbemerkungen: (ZTV)
Zusätzliche technische Vorbemerkungen: (ZTV)
1.1 Geltungsbereich und Ausführungsgrundlage:
Für das Angebot, die beschriebenen Leistungen und die Ausführung sind als Grundlage die im Land der Ausführung geltenden allgemein anerkannten Regeln der Technik, sowie Bestimmungen, Verordnungen, europäischen und nationalen Normen, Vorschriften, Richtlinien, Merkblätter, usw. in jeweils aktuellster Fassung, anzunehmen.
Im Weiteren sind die im Land der Bauausführung geltenden öffentlichen Rechtsvorschriften, insbesondere jedoch die Vorschriften des jeweiligen öffentlichen Baurechts, der Bauplanung und Bauausführung sowie Anforderungen aus der Baugenehmigung und dem Brandschutzkonzept, zu Grunde zu legen.
Bei Widersprüchen zwischen den europäischen Regelwerken und dem öffentlichen Recht oder öffentlichem Baurecht des Landes der Bauausführung gilt das jeweilige Landesrecht vorrangig.
Ferner gelten die allgemein bauaufsichtlichen Zulassungen, Herstellerverarbeitungsangaben, technischen Datenblätter und Empfehlungen der jeweiligen Fachverbände.

1.2 Grundlagen für die Ausführung der Arbeiten werden:
Soweit vorhanden, die zur Ausführung freigegebenen Planunterlagen und das Brandschutzkonzept, sowie sonstige Ausführungsunterlagen und Anordnungen durch den AG - diese Ausschreibungsunterlage mit Leistungsverzeichnis.

2. Angaben zu Stoffen und Bauteilen:
Die Herkunft und der Hersteller von Stoffen, Materialien und Bauteilen sind vor Ausführung nachzuweisen. Es darf nur genormtes und zugelassenes oder durch ein in Deutschland anerkanntes Zertifikat nachweislich gütegeprüftes, ungebrauchtes Material verwendet und eingebaut werden.
Zur schadlosen Lagerung von einzubauenden Stoffen, Materialien und Bauteilen ist, sofern notwendig, in Abstimmung mit den AG  ein dafür geeigneter Lagerplatz durch den AN einzurichten und vorzuhalten.
Alle Bauteile sind bis zur Abnahme entsprechend den Witterungsverhältnissen durch den AN zu schützen. Beschädigungen, Verschmutzungen, Verunreinigungen etc. sind nach Aufforderung des AG umgehend zu beseitigen. Spezielle Reinigungsverfahren bei starker Verschmutzung oder spezielle Sanierungen bei starken Beschädigungen sind vor Beginn der Ausführung mit dem AG abzustimmen und festzulegen.
Der AN ist verpflichtet, die Güteeigenschaften der verwendeten Materialien unter Beachtung der entsprechenden europäischen und nationalen Normen/Vorschriften kostenlos nachzuweisen. Die gültigen Prüfzeugnisse müssen spätestens zur Abnahme vorgelegt werden.

3. Angaben zur Ausführung:
3.1 Allgemeines:
Der Leistungsumfang des AN beinhaltet sämtliche Leistungen, die in diesen technischen Vorschriften und in den Leistungspositionen sowie den gültigen Vorschriften, Richtlinien und Regelwerke erwähnt und beschrieben sind. Der AN schuldet hierfür den Erfolg in der Gesamtheit.
Der AN hat sich über die Beschaffenheit der Baustelle rechtzeitig zu informieren.
Eventuell bestehende Schutz- und Sicherungsmaßnahmen sind zu übernehmen und aufrecht zu erhalten.
Eventuell erforderliche Schutz- und Sicherungsmaßnahmen bedingt durch den Baubetrieb sind vom AN eigenverantwortlich zu ergreifen.
Der AN hat bis zur Abnahme der eigenen Leistungen, die auf der Baustelle tätigen Unternehmen so zu koordinieren, dass weder bei dem AN noch bei den Unternehmen Behinderungen oder Schädigungen entstehen können.
Anlieferungen von Materialien, Baustoffen, Geräten, etc. sind mit dem AG abzustimmen.
Der AN hat seine Arbeiten so durchzuführen, dass andere am Bau tätige Unternehmen nicht behindert oder geschädigt werden. Er muss rechtzeitig und ausreichend für alle erforderlichen Unterrichtungen oder Abstimmungen bezüglich seines technischen und zeitlichen Arbeitsablaufes Sorge tragen.
Alle durch den AN verursachte Verschmutzungen sind so rechtzeitig zu beseitigen, dass durch Sie keine Gefährdung im Baubetrieb und des öffentlichen Verkehrs entstehen kann.
Alle Geräte, Maschinen, Hub- und Transportmittel, Hilfsmittel, Hilfskonstruktionen, Abstützungen, Durchsteifungen etc., die zur Ausführung der eigenen Leistungen notwendig werden, auch für die Zwischenbauzustände, hat der AN eigenverantwortlich zu erbringen und in seinem Angebot zu berücksichtigen.
Alle Arbeits-, Schutz- und Hilfsgerüste, die zur Ausführung der eigenen Leistungen notwendig werden hat der AN eigenverantwortlich zu erbringen und in seinem Angebot zu berücksichtigen.
Alle bauablaufbedingten und nach den berufsgenossenschaftlichen Vorschriften, nach den Arbeitsschutzgesetzen und Verordnungen erforderlichen Sicherungs- und Absperrmaßnahmen, die zur Ausführung der eigenen Leistungen notwendig werden, auch für die Zwischenbauzustände, hat der AN eigenverantwortlich zu erbringen und in seinem  Angebot zu berücksichtigen
Der AN hat dafür Sorge zu tragen, dass eine ausreichende Anzahl von erfahrenen Fachbauleitern und Polieren die Arbeiten überwachen und während der gesamten Dauer der Bauzeit auf der Baustelle anwesend sind. Fachbauleiter und Poliere müssen der deutschen Schrift und Sprache mächtig sein, sowie das technische Bauregelwerk und die Umsetzung der Ausführungsunterlagen zu einem funktionierenden Bauwerk beherrschen.
Der AN hat dafür Sorge zu tragen, dass das von ihm eingesetzte Personal die technischen Vorschriften versteht und diese entsprechend bei der Leistungserbringung beachtet.
Auf der Baustelle ist ein verantwortlicher, mit Handlungsvollmacht ausgestatteter Bauleiter einzusetzen, der soweit erforderlich regelmäßig an den wöchentlichen Baubesprechungen teilnimmt und zentraler Ansprechpartner für den AG ist.
Dieser Bauleiter ist auch gegenüber dem Bauordnungsamt und sonstiger Behörden und Institutionen und dem SiGeKo als verantwortlicher Bauleiter der Baustelle zu benennen.
Zu den auf der Baustelle durch den AN vorzuhaltenden ausführungsrelevanten Unterlagen zählt neben den Ausführungsplänen und Leistungsbeschreibung auch eine Ausfertigung der Vertragsunterlagen.
Es besteht für den AN die Koordinierungsverpflichtung aller Arbeiten und Schnittstellen, die zur Ausführung der eigenen Leistungen notwendig werden. Sollten in den Ausführungsunterlagen Einbauteile oder sonstige Angaben zu anderen Gewerken dargestellt sein, die nicht im Leistungsumfang des AN enthalten sind, so sind diese umgehend nach Planerhalt dem AG schriftlich anzuzeigen und später beim AG rechtzeitig abzurufen.
Bei denen im Leistungsverzeichnis beschrieben Leistungen handelt es sich um Umbauleistungen innerhalb eines bestehenden Büro- und Verwaltungshauses.  Die Leistungen sind nach Bedarf in mehreren Abschnitten auszuführen. Eine Behinderung des laufenden Betriebes sowie der Mitarbeitenden des Büro- und Verwaltungshauses ist zu vermeiden.
Lärmintensive Arbeiten, wie Sägen, Schneiden, Stemmen und Bohren dürfen nur in einem mit der Bauleitung abzustimmenden Zeitraum durchgeführt werden.
Alle anderen Arbeiten werden zur üblichen Arbeitszeit ausgeführt, wobei die Einschränkungen auf den Büro- und Verwaltungsdienst insgesamt auf ein zumutbares und wirtschaftlich vertretbares Maß beschränkt werden müssen.
Es befinden sich in angemessenem Rahmen Parkmöglichkeiten für Fremdfirmen auf dem Zollgelände. Der Auftragnehmer übernimmt während der Bauphase die Logistik. Die Koordination der Anlieferung zur Baustelle sowie die Abfuhr ist durch den AN zu leisten und mit der Bauleitung abzustimmen.
Die Einholung eventuell notwendiger behördlicher Genehmigungen für Leistungen außerhalb der genehmigten Arbeitszeiten einschl. der Gebühren ist Sache des AN.

3.2. Allgemeine Hinweise zur Ausführung und Konstruktion:
Das Vorhalten von Lager- u. Aufenthaltsräumen obliegt dem AN und ist mit dem AG abzustimmen.
Es sind geeignete Vorkehrungen gegen Verschmutzungen und Beschädigungen an Bauteilen und Einrichtungen jeder Art zu treffen. Entstandene Verunreinigungen sind umgehend zu beseitigen
Das Anmelden von Bedenken gegen die vorgesehene Art der Ausführung, gegen die Vorleistungen anderer Unternehmer oder gegen die Güte der vom Auftraggeber gelieferten Stoffe oder Bauteile bedarf der Schriftform. Bedenken sind unverzüglich schriftlich vor Beginn der Arbeiten- dem Auftraggeber mitzuteilen.
Arbeitsabläufe mit anderen Gewerken sind mit dem Auftraggeber abzustimmen. Die Leistungen sind gegebenenfalls abschnittsweise entsprechend den sich einstellenden Erfordernissen des Gesamtbauablaufes des Objektes nach Weisung des Arbeitgebers durchzuführen.
Rechtzeitig vor Arbeitsbeginn ist mit der Bauleitung eine Begehung zur Überprüfung der Vorleistung durchzuführen und zu protokollieren. Später vorgebrachte Beanstandungen werden nicht berücksichtigt und gehen zu Lasten des Auftragnehmers.
Der Bieter bestätigt, dass die aufgeführten Lohnstundensätze unter Beachtung der preisrechtlichen Vorschriften ermittelt worden sind und die üblichen Berechnungsmerkmale vollständig beinhalten.
Vor der Ausführung der Leistungen sind sämtliche Maße in bauseitig zur Verfügung gestellten Zeichnungen am Bau zu kontrollieren. Auf etwaige Unstimmigkeiten hat der Auftragnehmer den Auftraggeber hinzuweisen.
Dem Auftraggeber sind, soweit erforderlich, kostenlos Muster der angebotenen Materialien sowie Farbmuster vorzulegen und zum Einbau schriftlich genehmigen zu lassen.

3.3 Hinweise zur Kalkulation:
Soweit in den Leistungsverzeichnispositionen nicht anders beschrieben, ist die Lieferung aller zur Erstellung der ausgeschriebenen Leistung erforderlichen Baustoffe und der fachgerechte Einbau in den Einheitspreisen der entsprechenden Position einzurechnen. Erschwernisse in der Ausführung und im Materialtransport, spezieller Geräteeinsatz und Mindermengen welche sich aus den Sanierungsleistungen innerhalb eines Büro- und Verwaltungsgebäudes ergeben, sind bei der Preisfindung zu berücksichtigen.
Folgende Leistungen gehören zur Vertragsleistung, auch wenn es sich hierbei um  besondere Leistungen nach VOB C handeln sollte, und werden nicht gesondert vergütet:
Erschwernisse, die jahreszeitlich oder witterungsbedingt sind und mit denen normalerweise gerechnet werden muss.
Umsetzen von Maschinen und Geräten im Bereich der Baustelle.
Verkehrssicherung und laufende Reinigung der benutzten öffentlichen Straßen und Wege von Schmutz und dergleichen, soweit er durch die Arbeiten des Auftragnehmers entstanden ist und soweit es sich nicht ausdrücklich um besondere Leistungen handelt.
Staubschutz bei Transporten.
Zwischenlagerung auf Veranlassung des Auftragnehmers.
Arbeitsunterbrechungen sowie Ortswechsel innerhalb der Baustelle, bedingt durch paralleles Arbeiten mit anderen Gewerken, es sei denn, dass das hierbei allgemein übliche Maß überschritten wird.
Auf-, Abbau und Vorhaltung von Arbeits- und Schutzgerüsten, auch wenn die Höhe der Arbeitsbühne mehr als  2.00 m beträgt. Ab einer Höhe von 2,00 m über OKFF wird der Einsatz von fahrbaren Arbeitsbühnen oder Rollgerüsten empfohlen.
Vorkehrungen gegen Verschmutzungen und Beschädigungen an Bauteilen und Einrichtungen jeder Art (z.B. Schutzlacke und Klebefolien für vorübergehenden Oberflächenschutz; es muss sichergestellt sein, dass sich die Schutzbeschichtungen restlos entfernen lassen).
Das Reinigen der Bauteile, die durch Arbeiten des Auftragnehmers verschmutzt worden sind, oder entsprechende Vorbeugungsmaßnahmen.
Sicherungsmaßnahmen gegen unbefugtes Betreten des Arbeitsbereiches sowie Sicherungsmaßnahmen für arbeitszeitlich oder technologisch bedingte Unterbrechungen der eigenen Arbeiten.
Werkseitig angebrachte Schutzvorrichtungen vor Beschädigungen sind nach Absprache mit dem Auftraggeber nicht zu entfernen.
Werden vom Auftraggeber Schutzvorrichtungen gefordert für den Zeitraum zwischen der Abnahme der Leistung und der Gesamtfertigstellung des Bauwerks, so ist das eine besondere Leistung.
Das Weiterrücken fahrbarer Gerüste gilt im Zuge des Arbeitsfortschritts für eigene und fremde Gerüste als Nebenleistung die mit dem Einheitspreise abgegolten sind, sofern das ohne Auf- und Abbau und lediglich durch erneute Abstützung möglich und zulässig ist.
Die elektrische Steuereinrichtung einschließlich der Kleinspannungsinstallation ist vom  Auftragnehmer zu erbringen und einzukalkulieren.
Vorlegen von Prüfzeugnissen und Abnahmebescheinigungen behördlicher Genehmigungen.

4. Sicherheit- und Gesundheitsschutz:
Die Ausführung sämtlicher Maßnahmen zur Unfallverhütung gemäß den Unfallverhütungsvorschriften (UVV), die zur Sicherung der eigenen auszuführenden Leistungen erforderlich sind, ist Teil der Ausführungsleistung. Eine besondere Vergütung dieser Arbeiten erfolgt nicht.
Der AN hat, soweit erforderlich, einen verantwortlichen Ansprechpartner (Sicherheitsbeauftragter) der Baustelle vor Baubeginn schriftlich zu benennen. Der Sicherheitsbeauftragte hat an den stattfindenden Begehungen mit dem SiGeKo und den Behörden teilzunehmen und die Abstellung / Beseitigung von eventuell auftretenden Sicherheitsmängeln sofort vor Ort anzuweisen und zu überwachen.
Die ausführende Firma hat einen stets auf der Baustelle anwesenden Mitarbeiter sowie dessen Vertreter schriftlich, soweit erforderlich,  als Brandschutzbeauftragten zu benennen. Diese Mitarbeiter müssen die notwendigen Qualifikationen aufweisen und nachweisen und sind für eine strikte Einhaltung der Brand- und Unfallverhütungsvorschriften verantwortlich.
Die vom AN auf der Baustelle eingesetzten Mitarbeiter haben eine persönliche Schutzausrüstung zu tragen (Helm, Sicherheitsschuhe, Sicherheitsjacke, Warnweste, etc.)

5. Ergänzende Festlegungen:
Der Wortlaut des vom AG übergebenen Leistungsverzeichnisses ist verbindlich. Das gilt auch dann, wenn der AN selbst nichtbestätigte Nebenangebote abgibt oder Kurzfassungen verwendet, sowie für Eventual- oder Alternativpositionen.
Das Leistungsverzeichnis ist vom Bieter auf Vollständigkeit zu prüfen. Bei Angebotsabgabe sind zusätzlich erforderliche Leistungen separat auszuweisen.
Sollte der AN Bedenken gegen die Art und Weise der Ausführung aus der Ausschreibungsunterlage haben, so sind die Bedenken schriftlich spätestens bei Angebotsabgabe vorzutragen.
Alternativ-, Verbesserungs-, Änderungs- und Optimierungsvorschläge zur vorliegenden Ausschreibungsunterlage, die zu wirtschaftlicheren Lösungen oder sonstigen Vorteilen führen, sind grundsätzlich möglich und erwünscht, soweit die geforderten Funktionen, Qualitäten und Geometrien nicht beeinträchtigt werden. Die Vorschläge sind in einem Nebenangebot gesondert darzustellen und dürfen nicht in das Angebot eingerechnet werden.

## 01 Schadstoffsanierung
Datum: 13.03.2026

### Titel 1 Schadstoffsanierung

*Hinweis: Allgemeine Hinweise Schadstoffsanierung*
Ausführung sämtlicher Arbeiten gemäß TRGS 519, TRGS 521, TRGS 524, TRGS 505, LAGA M 23, VDI 6202.

Nachweise über Sachkunde des Personals (TRGS 519 / 521) sind mit Angebotsabgabe
vorzulegen.

Entsorgungsnachweise inkl. AVV-Schlüssel, Wiegescheine und Annahmebestätigungen
sind beizufügen.

Bei positivem Befund sind zusätzliche Maßnahmen (z. B. Raumluftmessung, Freigabe)
gesondert zu beauftragen. Etwaige Raumluftmessungen oder Freigaben erfolgen durch
den AG bzw. extern beauftragte Sachverständige. Die ausführende Firma stellt lediglich
die Voraussetzungen bereit (z. B. gereinigter Zustand, Zugang etc.).

Schutzmaßnahmen gemäß TRGS 519 / 521 sind pauschal mit einzukalkulieren.
Die konkrete Umsetzung erfolgt nach Abstimmung mit der Bauleitung.

Vorhaltung eines geeigneten Zwischenlagers sowie aller Transportleistungen ist
Bestandteil sämtlicher Rückbauleistungen.

**1.1 Schutzmaßnahmen für Bestandsbauteile und Bereiche:**
*** Pauschalposition
Anbringen, Instand halten und nach Beendigung der Arbeiten wieder Abbauen und Entsorgen aller erforderlichen Schutzmaßnahmen einschl. an vorhandenen und verbleibenden ortsfesten Einrichtungen des Gebäudes wie zum Beispiel Aufzüge, Treppenhäuser, Treppenläufe, Türen, allg. Flure und Verkehrswege in allen Etagen
Menge: 1,000 psch

**1.2 Ausbau Türzargen inkl. Hinterfüllmaterial**
Ausbau vorhandener Türzargen in Brandschutzwände
Rückbau inkl. schadstoffverdächtiger Hinterfüllschnüre gemäß Kataster. Rückbau unter Anwendung geeigneter Schutzmaßnahmen gemäß TRGS 519 bzw. TRGS 521. Entsorgung nach AVV, LAGA M 23. Nachweisführung über Entsorgungsweg erforderlich.
Ausführungsort: alle Etagen
Menge: 29,000 St

**1.3 Beprobung Stahltüren**
*** Pauschalposition
Beprobung Stahltüren
Entnahme orientierender Materialproben aus geschlossenen Stahltürblättern durch sachkundiges Personal gemäß TRGS 519 / TRGS 521. Probenversand, Protokollierung, Fotodokumentation und Analytik über akkreditiertes Labor. Dokumentation der Ergebnisse zur weiteren Maßnahmenplanung. Alle Positionen mit Verdachtsmaterialien sind im Angebotsfall als Pauschale mit risikogerechtem Ansatz zu kalkulieren.
Menge: 1,000 psch

**1.4 Rückbau Türblätter mit Schadstoffbefund**
Rückbau Türblätter mit Schadstoffbefund
Leistungsbeschreibung: Rückbau geschlossener Türblätter mit bestätigter Schadstoffbelastung. Durchführung unter Schutzmaßnahmen gemäß TRGS 519 / TRGS 521. Staubdichte Verpackung, Kennzeichnung, Abtransport, Nachweisführung zur ordnungsgemäßen Entsorgung gemäß LAGA M 23 und AVV. Vorhaltung eines geeigneten Zwischenlagers sowie alle notwendigen Transporte zur ordnungsgemäßen Entsorgung sind Bestandteil der Leistung.

Ausführungsort: alle Etagen
Menge: 16,000 St

**1.5 Rückbau Stahl-Glastürblätter**
Rückbau Stahl-Glastürblätter
Materialien sind zu separieren und getrennt zu entsorgen.
Vorhaltung der Container, sowie alle notwendigen Transporte  zur ordnungsgemäßen Entsorgung sind Bestandteil der Leistung.

Ausführungsort: alle Etagen
Menge: 17,000 St

**1.6 Teilrückbau abgehängte Decke**
Teilrückbau abgehängte Decke
Öffnung abgehängter Deckenbereiche im künftigen Arbeitsraum. Verdacht auf KMF bzw. asbesthaltige Spachtelmassen. Rückbau staubarm, mit Abschottung und PSA, gemäß TRGS 519 / 521. Verpackung, Zwischenlagerung, Entsorgung inkl. Wiegeschein und Entsorgungsnachweis. Geschätzte Einzelflächengröße: ca. 6 m² (gemäß Planlage), genaue Festlegung nach Vor-Ort-Bestimmung durch AG.
Abfallschlüssel: 17 06 03
Menge: 50,000 m²

**1.7 Rückbau abgehängte Decke**
Rückbau abgehängte Decke
Vorsichtiger Rückbau der abgehängten GK-Decke am Treppenkopf. Verdacht auf KMF bzw. asbesthaltige Spachtelmassen. Die an den L90-Halterungen der Lüftungsleitungen befestigten Unterkonstruktion sind mit größter Sorgfalt zurückzubauen.
Der gesamte Rückbau erfolgt staubarm, mit Abschottung und PSA,
gemäß TRGS 519 / 521. Verpackung, Zwischenlagerung,
Entsorgung inkl. Wiegeschein und Entsorgungsnachweis.
Abfallschlüssel: 17 06 03
Lage: Treppenkopf Treppenhaus 2
Menge: 22,000 m²

**1.8 Raumgerüst Treppenkopf**
Liefern, Aufbauen, Vorhalten, Abbauen und Abfahren eines Raumgerüstes für die Leistungen der Vorposition und dem Folgegewerk
Trockenbau. Die notwendigr Reinigung nach Abbruch ist mit
einzukalkulieren.
Um die Sperrung des Treppenhauses so kurz wie möglich zu halten
soll das Folgegewerk Trockenbau das Raumgerüst direkt im
Anschluss an den Abbruch nutzen und die Decke wieder herstellen.
Sofort nach Fertigstellung der Decke muss das Gerüst abgebaut werden.

Lage: Treppenkopf Treppenhaus 2
Menge: 1,000 St

**1.9 Freimessung nach Schadstoffsanierung**
Raumluftmessung auf Belastung nach Schadstoffsanierung
durch Sachverständigen im Auftrag des AN
mit Kurzbericht.
Die Abrechnung erfolgt je Etage
Menge: 6,000 St

**1.10 Endreinigung kontaminierter Bereiche**
Endreinigung der kontaminieten Bereiche
Menge: 1000,000 m²

### Titel 2 Stundenlohnarbeiten

*Hinweis: Vorbemerkung Stundenlohnarbeiten*
Stundenlohnarbeiten dürfen nur nach ausdrücklicher Aufforderung durch die Bauleitung ausgrführt werden. Die Verrechnung erfolgt zu der Stundenvergütung die der Ausbildungsvoraussetzung der jeweiligen Handwerker für den Einsatz entsprechen, d.h. Leistungen die durch Helfer erbracht werden könnten, werden auch nur zu dem Stundensatz eines Helfers vergütet.

**2.1 Stundensatz Vorarbeiter, Abbrucharbeiten**
Arbeiten, welche nicht in den Positionen erfasst sind, von der Bauleitung angeordnet und gegen Nachweis zur Ausführung kommen:
Vorarbeiter
Menge: 10,000 h

**2.2 Stundensatz Facharbeiter, Abbrucharbeiten**
Arbeiten, welche nicht in den Positionen erfasst sind, von der Bauleitung angeordnet und gegen Nachweis zur Ausführung kommen:
Facharbeiter
Menge: 10,000 h

**2.3 Stundensatz Helfer, Abbrucharbeiten**
Arbeiten, welche nicht in den Positionen erfasst sind, von der Bauleitung angeordnet wurden und gegen Nachweis zur Ausführung kommen:
Helfer
Menge: 10,000 h
